# Rettungswache Ratingen Nord
Angebotsaufforderung (GAEB 90, DA83)
DV-Nummer: G2560
Währung: EUR

## NETZERSATZANLAGE
Datum: 04.03.26

*Hinweis*
Beschreibung der Baumaßnahme

1. Angaben zum Baugrundstück
Die Stadt Ratingen beabsichtigt im Norden der Stadt,
in der Nähe des Autobahndreiecks
Breitscheider Kreuz, auf dem Grundstück Kölner Straße
35 eine Rettungswache zu errichten
(Gemarkung Breitscheid, Flur 20, Flurstück 238).

Das Grundstück der geplanten Bebauung ist für
Fahrzeuge von der Kölner Str. aus erreichbar.
Das Grundstück liegt innerhalb eines reinen
Wohngebietes. Nördlich, westlich und südlich des
Bauvorhabens befinden sich reine Wohngebiete mit
bestehender Wohnbebauung, östlich grenzt
eine gemischte Nutzung aus Wohnen und Gewerbe an.

Die Kölner Str. mit einer Gesamtbreite von 8,00m wird
auf beiden Seiten von Gehwegen flankiert.
Aufgrund der Funktion als Hauptstraße, ist das Parken
am Straßenrand nicht möglich.

2. Art und Lage der baulichen Anlage
Die Oberfläche im Bereich der geplanten Bebauung ist
mit Gras bewachsen, und das Grundstück ist
aktuell mit einer ca. 2m hohen Mauer aus
Betonelementen eingefasst. Entlang der Kölner Straße
und
teilweise des Pappelweges gibt es eine Wand aus
Betonelementen und geringen Grünbestand, wovon in
Abstimmung mit dem Grünflächenamt die großkronige
Buche im südlichen Teil des Grundstückes erhalten
bleibt.

Das bestehende Gelände auf dem Grundstück liegt in
großen Teilen tiefer als die Kölner Straße. Von der
Kölner Straße und dem Pappelweg gibt es jeweils eine
Gefällesituation nach Westen und Norden. Um
niveaugleich an die Kölner Straße anbinden zu können,
wird das Gelände im Bereich des Baukörpers und
des Vorplatzes um etwas mehr als einen Meter
aufgefüllt.

Es handelt sich um einen eingeschossigen Baukörper,
wobei die Fahrzeughalle gegenüber dem Sozialtrakt
deutlich erhöht ist und ungefähr die Höhe eines
zweigeschossigen Baukörpers erreicht. An den
Außenseiten
betragen die Abmessungen des winkelförmigen Baukörpers
ca. 30,00 m x 25,00 m. Die Gebäudetiefe
beträgt 11,75 m.

Das Gebäude soll in Holzbauweise mit hohem
Vorfertigungsgrad / in Elementbauweise erstellt werden.
Neben der Nachhaltigkeit dient dies auch einer
schnellen, baulichen Realisierung. Ebenso wird bei der
Herstellung des Gebäudes auf den Einsatz ökologischer
Baustoffe geachtet. Gründung und Bodenplatte
einschließlich Aufkantungen unter den Außenwänden bis
ca. 30 cm über Gelände werden in konventioneller
Betonbauweise erstellt.

Das Gebäude soll gemäß des Entwurfes des Dokumentes zu
energetischen Standards für Planung, Bau und
Bewirtschaftung städtischer Gebäude der Stadt Ratingen
als Effizienzhaus 40 (KFW 40-Standard) errichtet
werden.
Ein energetisch optimierter Betrieb wird durch einen
optimierten Wärmeschutz sowie Reduktion der
Wärmeeinstrahlung im Sommer erreicht.
Für die Dächer ist eine extensive Dachbegrünung
vorgesehen. Auf dem Dach des Sozialgebäudes soll eine
Photovoltaik-Anlage, die eine weitgehende
Primärenergiebedarfsdeckung erreicht, montiert werden.
Die
Dachflächen entwässern in außenliegende Dachrinnen und
Fallrohre.

Es ist eine hinterlüftete Holzfassade geplant. Der
massive Sockel erhält einen zementgebundenen,
witterungsbeständiger Sockelputz auf Wärmedämmung.
Die Aufenthaltsbereiche erhalten größere, nach Süden
und Osten orientierte Fenster, die außenliegende
Sonnenschutz-Jalousien mit Tageslichtlenkung erhalten.

*Hinweis*
1.0 Allgemeine Forderungen

 1.1 Sämtliche Maßangaben der Leistungsbeschreibung
sind Cirkamaße. Die genauen Maßangaben für
die Ausführung der Leistungen sind vom Auftragnehmer
an Ort und Stelle zu nehmen. Vor Ausführung seiner
Arbeiten ist der Auftragnehmer verpflichtet, die Maße
der Rohbauarbeiten mit den Maßen der
Ausführungszeichnung zu vergleichen. Etwaige Mängel
und fachliche Fehler der Vorarbeiten, die die Güte
der anschließenden Arbeiten beeinträchtigen können,
sind der Bauleitung vor Beginn der Arbeiten schriftlich
anzuzeigen. Spätere und mündliche Einreden finden
keine Berücksichtigung.

 1.2 Alle sichtbaren Teile und Flächen, wie z. B.
Sichtbeton, Türen und Zargen, Verglasungen, etc. sind
vor Verschmutzung aller Art sorgfältig zu schützen.

 1.3 Vor Bestellung des einzubauenden Materials sind
der Bauleitung ggf. kostenlos Prüfzeugnisse
vorzulegen. Fabrikatsänderungen nach der
Auftragserteilung sind nur mit ausdrücklicher
schriftlicher
Genehmigung zulässig.

 1.4 Sub-Unternehmer sind zulässig;
der Sub-Unternehmer ist namentlich bei Abgabe
aufzuführen

 1.5 Wasser-, Abwasser-, Strom- und sonstige Kosten
sind von dem Auftragnehmer zu tragen.

 1.6 An den vom Auftraggeber angesetzten Besprechungen
(Bau- und Technikbesprechungen) hat der
für den Bauablauf und Leistungserfüllung zuständige
Sachbearbeiter bzw. Fachbauführer des
Auftragnehmers
(1 mal wöchentlich) teilzunehmen. Ort und Uhrzeit
werden jeweils rechtzeitig mitgeteilt. Eine
schriftliche
Einladung erfolgt in der Regel nicht. Die Namen des
Sachbearbeiters und des Fachbauführers sind schriftlich
der Bauleitung mitzuteilen. Eine gesonderte Vergütung
erfolgt hierfür nicht.

 1.7 Termine und Absprachen mit anderen Gewerken sind
eigenverantwortlich und rechtzeitig durch den
Auftragnehmer durchzuführen. Über die
Gesprächsergebnisse ist die Bauleitung schriftlich zu
informieren.
Mehrleistungen, die aufgrund mangelnder oder nicht
ausreichender v. g. Absprachen entstehen, gehen zu
Lasten des Auftragnehmers.

 1.8 Der Auftragnehmer ist verpflichtet, die Baustelle
arbeitstäglich von Schutt, Gerümpel,
Verpackungsmaterial und sonstigen Verunreinigungen,
die aus seiner Arbeitsentwicklung herrühren,
freizuhalten.

 1.9 Lagerräume für Materialien sind auf der Baustelle
nur im geringen Umfang vorhanden, ein
firmeneigener Lagerraum kann nicht zugewiesen werden.

 1.10 Änderungen gegenüber den in Auftrag vorgegebenen
Arbeiten dürfen nur nach schriftlicher
Vereinbarung durchgeführt werden.

 1.11 Die gesamten nachfolgend beschriebenen Anlagen
werden nach Qualitätsstandards beschrieben.
Dies bedeutet, dass die Anlagen nach den
vorgeschlagenen Fabrikaten beschrieben sind und diese
Standards erfüllen. Sollten gleichwertige Anlagen bzw.
Fabrikate gewählt werden so ist deren
Gleichwertigkeit bei Submission durch geeignete
Unterlagen nachzuweisen.

 1.12 Die Montage ist ausschließlich nach den Montage-
und Detailplänen durchzuführen, die der
Auftragnehmer in Eigenverantwortung, Koordinierung und
Abstimmung mit allen anderen Fachgewerken,
dem EVU, Sachverständigen und der örtlichen Feuerwehr
auf Basis der Ausführungsplänen des
Fachplanungsingenieurbüros unter Beachtung des
entstehenden Gebäudekomplexes herzustellen hat. Die
Montage- und Detailpläne sind mind. 1 Woche vor
Montagebeginn der Fachbauleitung zur Prüfung und
Genehmigung (ohne zusätzliche Aufforderung)
vorzulegen. Durch den Freigabevermerk sind weder die
Eigenverantwortung noch die Gewährleistung des
Auftragsnehmers eingeschränkt.

Werden Anlagenteile ohne Vorlage der Montageplanung
oder ohne vorherige Freigabe montiert, oder bestellt
der Auftragnehmer anhand des Leistungsverzeichnisses,
so geschieht dies auf seine eigene Gefahr hin.
Etwaiges überschüssiges Material oder Fehlleistungen
werden auf keinen Fall durch den Auftraggeber oder
die Bauleitung übernommen und keinerlei Kosten hierfür
vergütet.

 1.13 Sämtliche Berechnungen z. B. Beleuchtungsstärke
(nur bei Abweichung des ausgeschriebenen Fabrikates),
Aderquerschnitte, Spannungsabfall, Kurzschluss,
etc., sowie die Unterlagen zur Auslegung oder
Dimensionierung der technischen Anlagenteile und Geräte
sind vom Auftragnehmer anhand der gültigen
Architektur- und Einrichtungszeichnungen zu erstellen.
Die in
der Leistungsbeschreibung angegebenen technischen
Daten und Leistungswerte der Anlagenteile sind
aufgrund vorläufiger Berechnungen ermittelt. Die
exakte und endgültige Berechnung der technischen Daten
sowie der Auslegung der Geräte ist vom Auftragnehmer
selbst unter Berücksichtigung der abgesicherten
Betriebs- und Nutzungsdaten durchzuführen. Die hierfür
erforderlichen baulichen, betrieblichen und
nutzungsbedingten Grundlagen sind vor Beginn der
technischen Bearbeitung zu überprüfen und ggf. zu
aktualisieren.

 1.14 Auf Aufforderung müssen Anlagenteilemuster vor
der Montage kostenlos vom Auftragnehmer zur
Verfügung gestellt. Diese Anlagenteile werden vom
Auftraggeber bestimmt und dem Auftragnehmer bekannt
gegeben. Die Bemusterung wird in der Regel nur für
technische Gerätschaften gefordert, über deren
Ausführungsart
(z.B. Farbgebung nach RAL) bis zur Auftragsvergabe
Unklarheit bestand, bzw. bei denen sich der Bauherr
die endgültige Entscheidung vorbehalten hat. Darüber
hinaus werden Bemusterungen von
Anlagenkomponenten vorgenommen, bei denen der Bieter
von der Leistungsbeschreibung abweichende
Herstellerfabrikate angeboten hat bzw. zum Einbau
vorschlägt.

 1.15 Die zu erstellenden Aufmassblätter der
entsprechenden Installationsabschnitte müssen
kontinuierlich
durchgeführt werden und sind der Bauleitung
unaufgefordert bei den jeweiligen Baustellenterminen
vorzulegen. Sämtliche Aufmass- und
Abrechnungsunterlagen sind für die einzelnen Bereiche
und
Gebäudeabschnitte Raumweise getrennt aufzustellen
(entfällt bei Pauschalierungen). Die Aufmassblätter
sind übersichtlich aufzustellen wobei die Reihenfolge
und die Nummerierung der Posten aus dem
Hauptauftrag zu übernehmen ist.

 1.16 Eine Woche vor der Fertigstellung der Baumaße
sind folgende Revisionsunterlagen
(Bestandszeichnungen) der Fachbauleitung zu übergeben:
 a) Pläne auf CD-ROM im CAD-Format (dwg.Datei) und im
Pdf-Format
 b) in Stehordnern zusammengefasst, in dreifacher
Ausfertigung:
 - Inhaltsverzeichnis
 - Revisionspläne farbig angelegt
 - Grundrisszeichnungen
 - Strangschema Energieversorgung
 - Strangschema EDV
 - Strangschema Hausalarmierung / ELA Anlage
 - Strangschema Sicherheitsbeleuchtung
 - Anlagenbeschreibungen
 - Betriebshandbuch Hausalarmierung / ELA Anlage
 - Betriebshandbuch Sicherheitsbeleuchtung
 - Übersichtsschaltpläne aller Verteilungen,
  inkl. Verweislisten zu anderen Gewerken
 - Abnahme- und Messprotokolle, Prüfbescheinigungen,
  Prüfbücher
 - Bescheinigung über die Einweisung des
Bedienungspersonals
 - Bestätigung gemäß der UVV, aller haustechnischen
  Anlagen und Betriebsmittel BGV A3
 - Prüfbescheinigungen staatlich anerkannten
Sachverständigen
  oder des TÜV
 - Prüfprotokolle und Zulassungsbescheide
  der brandschutztechnischen Materialien / Anlagen

Die Beschriftung der Datenverteiler, Patchfelder,
Enddosen etc. ist nach den Vorgaben der Bauleitung auf
den Geräten selbst durchzuführen als auch eindeutig in
den Revisionszeichnungen zu übernehmen.

Die Durchführung der Abnahme wird von der Vorlage v.
g. Unterlagen abhängig gemacht!

 1.18 Alle in der nachfolgenden Leistungsbeschreibung
aufgestellten Positionen gelten als betriebsfertig
montierte und funktionsfähige Einheit inkl. aller
notwendigen Nebenleistungen und Hilfsstoffe.

*Hinweis*
HINWEIS AUFMAß

Zu jeder Rechnungs- Prüfung wird ein nachvollziehbares
Aufmaß benötigt.
Die Aufmaße sind gemeinsam mit der Bauleitung zu
erstellen.

*Hinweis*
HINWEIS NACHTRAGSANGEBOT

Für Leistungen, die im Leistungsverzeichnis nicht
enthalten, jedoch erforderlich sind, ist vor deren
Ausführung ein Nachtragsangebot zu erstellen. Das
Angebot muss eine detaillierte Übersicht der
Kalkulation
der Einheitspreise sowie eine tabellarische
Aufstellung der Preisbildung umfassen. Darüber hinaus
sind die
entsprechenden Nachweise der Einkaufspreise beizufügen.

Für Nachträge ist immer die Titel Nr. 99 zu verwenden.
z. B.
1. Nachtrag, Titel Nr. 99  erste Position  99.1.1
  zweite Position 99.1.2
2. Nachtrag, Titel Nr. 99  erste Position 99.2.1
  zweite Position 99.2.2

*Hinweis*
HINWEIS MONTAGEPLANUNG

Vor Baubeginn ist durch den AN eine Montageplanung
gem. VOB zu erstellen. Die Montageplanung muss
getrennt nach Gewerken, min. 1- fach in DIN A4- Ordner
sowie digital mit Inhaltsverzeichnis, rechtzeitig vor
Montagebeginn der Bauleitung zur Einsicht und Prüfung
vorliegen.
Zur Prüfung dieser Werks- und Montageplanung wird
seitens der Bauleitung ein Zeitraum von 2 Kalenderwochen eingeräumt. Verspätete Vorlegung dieser Werks-
und Montageplanung und die damit verbundenen
Kosten gehen zu Lasten des Auftragnehmers. Vor der
Montage der technischen Einrichtungen ist mit den
Auftragnehmern (AN) der anderen technischen Gewerke
rechtzeitig Kontakt aufzunehmen und eine
Koordination vorzunehmen. Änderungen jeglicher Art,
auch Änderungen bei anderen Gewerken und bauliche
Maßnahmen, die auf ungenügende oder unterlassene
Koordination zurückzuführen sind, gehen zu Lasten
des Auftragnehmers.

*Hinweis*
HINWEIS BAUTAGEBÜCHER

Bautagebücher sind für die Baustelle zu erstellen und
wöchentlich der Bauleitung vorzulegen. Die
Tagebücher müssen täglich geführt werden.

*Hinweis*
HINWEIS KALKULATION

Die beschriebenen Leistungen verstehen sich, wenn
nicht anders erläutert, jeweils für eine komplette
Leistung, bestehend aus Lieferung, Montage
betriebsfertigem Anschluss, Einregulierung und
Inbetriebnahme
der Anlagenteile und der Gesamtanlage. Bauleitung ist
ebenfalls in den Einheitspreisen einzukalkulieren.

### Titel 01 Notstromaggregat

*Hinweis*
Die Rettungswache erhält ein Dieselaggragat für den
Neubau,
zur Überbrückung von 72h. Die Aufstellfläche befindet
sich
neben dem Gebäude im Freien. Das Aggregat und der
Steuerschrank, sowie alle benötigten Installationen
sind für den
Außenbereich auszulegen.
Das Aggregat wird eingezeunt.

Die Anlage ist gemäß AwSV aufzubauen.

Die Anbindung an die Niederspannungshauptverteilung
erfolgt
durch das Gewerk Elektrotechnik.

**01.1 Diesel-Drehstrom- Aggregat 100 kVA**
Notstromaggregat
bestehend aus:

PRP-Leistung: >= 80 kW / 100 kVA
ESP-Leistung: >= 88 kW / 110 kVA
Abgasstufe: für stationäre Aggregate
Drehzahl: 1.500 U/min
elektronischer Drehzahlregler
Betriebsspannung: 24 V
Kühlung: wassergekühlt
Spannung: 400/231 V
Spannungsregler
digitale Steuertafel

Typ: Haubenaggregat, wettergeschützt, schallgedämm
  Kühler mit mechanischem Ventilator

  Grundrahmenkonstruktion mit integriertem
  Kraftstofftank und Schwingungsdämpfern

  Kühlwasservorwärmung

  Batterieladegerät

  Spannungs- und Frequenzregelung nach ISO 8528-5

  Aggregat nur für den stationären Einsatz
verwendbar
Menge: 1,000 Stck

**01.2 Abladen**
Transport, Abladen der Komponenten und aller
erforderlichen
Transport- und Hebezeuge.

Die Anlieferung erfolgt ebenerdig auf Pflasterfläche.
Menge: 1,000 psch

**01.3 Notstromsteuerschaltanlage**
Schaltanlage für den
 vollautomatischen Notstrombetrieb
 aufgebaut nach Qualitätsstand
 DIN VDE 0100/718
 DIN 8523/4

 Montage erfolgt im Standschrank min. IP 55
 Leitungseinführung seitlich durch Sockel,
 für ankommende u. abgehende Last- u.
 Steuerleitungen

 inkl. Notstromsteuerung
 mit LCD Display
 integrierte Schutz und Überwachungsfunktionen
 Spannungs-, Strom- und Leistungsmessung
 1 Stck Notstromsteuergerät
 zur Ansteuerung von 1 Leistungsschaltern
 für die Überlappungssynchronisation
 LCD-Display, zweizeilig
 Überstromkurzschlussschutz für
 Generatorbetrieb
 6 konfigurierbare digitale
 Alarmausgänge
 Start / Stop Funktion
 Digitale Messanzeigen
 Synchronisierung
 Synchronoskop
 Frequenzregler
 Programmierung vorgen. Steuerung

 Ladegerät m. geregelter I/U Kennlinie 12 V/10 A,
 analoge Anzeige

 Hilfsaggregatesteuerung
 - Motorvorwärmung
 - Kraftstoffpumpe

 Leistungsteil
 1 Stück Netz-/Generatorumschaltung
 3 pol,125 AC3 50Hz 230V
 Spannungsabgriff für Mess- und
 Verbraucherspannung
 Stromwandler
Menge: 1,000 Stck

**01.4 Anschlussarbeiten**
Anschlussarbeiten der Leistungskabel einschl.
Kabeleinführungen im Generator und am Schaltschrank
Rohrkabelschuhe, Montagesystem, BBS-Schellen Alu für
vorgen. Kabelquerschnitt
Menge: 1,000 psch

**01.5 Erdung und Potentialausgleich**
Erdungs- und Potentialausgleich für alle erforderlichen
Anlagenteile der Netzersatzanlage und Schaltschrank.
Menge: 1,000 psch

**01.6 Tankerweiterung 1000 ltr.**
Vorratstanks 1000 ltr.
als Doppelwand-Tank
Einschl. Grund- und Erweiterungseinheiten.
Befüll- und Entlüftungsleitung,
Entnahme,
Tank im Aggregat
Lieferung und Montage
Menge: 1,000 St.

**01.7 Leckageüberwachung mit Leckanzeigegerät**
Zur optischen und akustischen Meldung
Abmessungen (B x T x H): 10 x 6,5 x 18,8 cm
Steuergerät
Schutzklasse: IP 40
liefern und in Betrieb nehmen
Menge: 1,000 St.

**01.8 Dokumentation**
Dokumentation in dreifacher Ausfertigung und auf
Datenträger
Werksplanung in CAD
Menge: 1,000 Stck

**01.9 Abnahme**
Abnahme der Anlage durch einen anerkannten
Sachverständigen sowie Bereitstellung der
erforderlichen
Unterlagen und Pläne. Die Kosten für den
Sachverständigen
sind mit bei dem AN einzukalkulieren.

Eine Vorbegehung mit dem Sachverständigen vor Beginn
der
Arbeiten ist mit einzukalkulieren und zu dokumentieren.

Die Unterlagen sind 2 Wochen vor Beginn der Abnahme
einzureichen.
Menge: 1,000 psch

### Titel 02 Kabel und Leitungen

*Hinweis*
Verlegearten
------------
(1)  Verlegung auf Abstand- bzw. Bügelschellen;
(2)  Verlegung unter Putz
(3)  Verlegung in Rohr, Inst.-Kanal und Kabelrinne;
(4)  Verlegung auf Rohboden
(5)  Verlegung im Kabelgraben
(E)  Einzelverlegung

Die Positionen dieses Titels sind durch Angabe der oben
genannten Ziffern (1) - (5) den verschiedenen
Verlegearten
zugeordnet.

Alle Einheitspreise beinhalten Kosten für die
Lieferung und
Verlegung in Teillängen sowie der entsprechenden
Befestigungsmaterialien mit allem erforderlichen
Zubehör.
Die Entsprechende CE-Kennzeichnung und die
Dokumentation
ist nach EN 50575 nachzuweisen.

**02.1 H07RN-F 5x35mm²(E)**
Hauptleitung H07RN-F 5x35mm²
Menge: 40,000 m

**02.2 YSLY-JZ 7x2,5(E)**
Steuerleitung YSLY-JZ 7x2,5
Menge: 15,000 m

**02.3 YSLY-JZ 3x2,5(E)**
Steuerleitung YSLY-JZ 3x2,5
Menge: 15,000 m

**02.4 YSLY-JZ 5x6(E)**
Steuerleitung YSLY-JZ 5x6
Menge: 15,000 m

**02.5 YSLY-JZ 3x0,75(E)**
Steuerleitung YSLY-JZ 3x0,75
Menge: 15,000 m

### Titel 03 Leerrohre und Verlegesysteme

*Hinweis*
Leerrohre und Verlegesysteme
Zu den Kabelträgersystemen gehören die erforderlichen
Befestigungswinkel, Klemmwinkel, Stahl-Spreizdübel,
Schrauben mit Zubehör, Distanzstücke, Trägerklauen,
Ankerbolzen, Verbindungsstücke, Klemmstücke,
Klemmschellen, Wandbügel, Trägerlaschen, Schutzkappen,
Eckbleche, Anschlussstücke, Auflagewinkel,
Überschubhülsen
und -schmiegen, Gelenkstücke, Auflager,
Anschlusslaschen,
Abstandslaschen, Halterkupplungen, Leiterhalter und
sonstige
Kleinteile,
liefern und unter Berücksichtigung von Teillängen
verlegen

**03.1 Kabelrinne 100/60 gelocht**
Kabelrinne zweizügig mit Trennsteg, aus Stahl,
feuerverzinkt
gelocht DIN 17 162 Teil 1, Zinkauflagegruppe 275 oder
DIN 50
976, Seitenhöhe 60 mm,
Nennbreite 100 mm, einschl. Klein- und
Befestigungsmaterial
Menge: 10,000 m

**03.2 Ausleger 100 mm**
Ausleger für vorstehende Hängestiele, feuerverzinkt
DIN 17 162
Teil 1,
Zinkauflagegruppe 275 oder DIN 50 976, Länge 100 mm,
einschl. Klein- und Befestigungsmaterial
Menge: 4,000 St.

**03.3 C- Ankerschiene**
C- Profil Ankerschiene
aus Stahl, feuerverzinkt DIN 50 976,
Menge: 4,000 m

**03.4 Steigeleiter 60x200 mm**
Kabelleiter 60 mm x 200 mm, mit durchgängig gelochtem
Seitenholm, mit eingenieteten, nach oben offenen und
verstärkten C-Profil-Sprossen, zur Befestigung von
Kabeln und
Leitungen mit Bügelschelle

Korrosionsschutz: tauchfeuerverzinkt nach DIN EN ISO
1461
Seitenhöhe: 60 mm
Breite: 200 mm
liefern und montieren
Menge: 3,000 m

**03.5 Montagekonsole**
verzinkter Schienenkonsole zur Bodenbefestigung mit
Gewindeanker.
Profil: ca. 26 x 18 x 1,5 [mm]
Schienenschlitz: 12 mm
Menge: 4,000 m

**03.6 Bügelschellen 28-34 mm**
Menge: 5,000 St.

**03.7 Bügelschellen 36-42 mm**
Menge: 5,000 St.

**03.8 Edelstahl - Rohr M 25 AP**
Edelstahl - Rohr, starr,
Außendurchmesser 25mm Verlegung offen
Menge: 10,000 m

**03.9 Endtülle Edelstahlrohr M 25**
Endtülle passend zu v. g. Rohr M25.
Menge: 6,000 St

**03.10 Kupa- Rohr M 32**
Isolierstoffrohr DIN VDE 0605 mittelschwer, flexibel,
ACF,
Nenngröße M 32
Menge: 30,000 m

### Titel 04 Besondere Arbeiten

*Hinweis*
Stundenlohnarbeiten werden nur anerkannt, wenn sie auf
ausdrückliche Anordnung des Auftraggebers ausgeführt
werden. Die in den Positionen angegebenen Lohn- bzw.
Entgeltgruppen dienen nur zur Festlegung der erwarteten
Qualifikation der Personen, die die Stundenlohnarbeiten
ausführen. Der Nachweis über die angefallenen
Stundenlohnarbeiten ist zu führen und durch
Tagelohnzettel, die
dem Auftraggeber spätestens am nächsten Arbeitstag
vorzulegen sind, zu erbringen. Der Einheitspreis gilt
unabhängig
von der Anzahl der abzurechnenden Stunden.

Für die Stundenlohnarbeiten gilt die VOB / B.
Die Regelarbeitszeit  = Mo. - Fr. von 06:00 - 17:00 Uhr
Außerhalb der Regelarbeitszeit  = Rest

**04.1 Technikerstunden**
Stunden eines Technikers
Menge: 20,000 Std

**04.2 Monteurstunden**
Stunden eines Monteurs.
Menge: 20,000 Std

### Titel 05 Wartung

*Hinweis*
Die Wartungskosten sind unbedingt anzugeben und
fließen mit
in die Gesamtwertung der Angebote mit ein.

Die Wertung der eingereichten Angebote erfolgt nach der
Gesamtangebotssumme.
Angebote in denen die Wartungskosten nicht angeboten
werden, werden bei der Wertung nicht berücksichtigt.

**05.1 Wartungsarbeiten**
Durchführung sämtlicher
erforderlicher Kundendienst- und
Wartungsarbeiten 1-mal Jährlich, für
die Netzersatzanlage in Anlehnung an
der AMEV 2018 für Wartung,
Inspektion von technischen Anlagen in
öffentlichen Gebäuden, während der
Gewährleistungszeit.
Menge: 5,000 Jahr

USt %: 19,00
